# Fläch. Verjüng. u. Bes. v. Gehölzbest. AM Mönchengladbach
Angebotsaufforderung (GAEB 90, DA83)
Währung: EUR
Auftraggeber: Autobahn GmbH des Bundes

## Fläch. Verjüng. u. Bes. v. Gehölzbest. A
Datum: 21.04.26

*Hinweis*
Behinderung durch LSW, Schutzeinrichtungen und
Verkehrszeichen.

### Abschnitt 00 Fläch. Verj. u. Bes.v.Gehölz. AM MG

*Hinweis*
Behinderung durch LSW ist einzurechnen.

#### Unterabschnitt 00.00 A61, km 6,96 - 6,91, FR Venlo

**00.00.0001 Verk.sich. kürzerer Dauer durchf.*stat. Arbeitsst.*über 4 bis 8 Std. bei Tageslicht*Anordnung n. Unt.**
StL-Nr. 22110513509192110
Verkehrssicherung an Arbeitsstellen von kürzerer Dauer
betriebsfertig aufbauen, vorhalten, warten, instand
setzen, betreiben und abbauen. Vorübergehende Verkehrssicherungsmaßnahmen durchführen.
Nach Verkehrszeichenplan Bezeichnung/Nummer 'T 2/1 '
Für stationäre Arbeitsstelle.
Länge des Arbeitsbereiches '100m '
Gesamtdauer der Verkehrsführung über 4 Std. bis 8 Std.
Bei Tageslicht.
Verkehrsrechtliche Anordnung nach Unterlagen des AG
einholen und zugehörige Unterlagen erstellen. Erforderliche Ortsbesichtigungen zur Erstellung der Planunterlagen für die verkehrsrechtliche Anordnung durchführen.
Menge: 1,000 St
Zuordnung: 105

**00.00.0002 Rückschnitt LSW Rückseite +1 m**
Entfernen von überhängenden Ästen, Zweigen und
sonstigem Bewuchs entlang einer bestehenden
Lärmschutzwand(LSW). Höhe der LSW bis 4 m.Der Abstand
der Lärmschutzwand zum Fahrbahnrand beträgt über 4,00
bis 5,00 m. Der Rückschnitt erfolgt auf der Fahrbahn
abgewanten seite der LSW auf einer Breite von
mindestens 1,5 m gemessen von der Wandrückseite. Der
Rückschmitt ist in voller Höhe der LSW sowie zudätzlich
1,00 m über oberkante Wand hinaus sekrecht nach oben
durchzuführen. Neigung der Flächen hinter LSW 1:4 bis
1:3. Schnittgut nach Wahl des AN verwerten.
Menge: 70,000 m

*Hinweis*
Die Höhe der Lärmschutzwand beträgt 4,00 m.
Der Abstand der Lärmschutzwand zum Fahrbahnrand beträgt
über 4,00 bis 5,00 m

**00.00.0003 Gehölzbestand verjüngen Neigung 1:4-1:3 Überwuchs 2,00 m*über 30 Jahre über 2 St/m2*75 v.H. a.d.Stock Stammholz Verw.AN*Schnittg. Verw.AN**
StL-Nr. 22110763019245411
Gehölzbestand durch Auf-den-Stock-setzen verjüngen,
Schnitthöhe ca. 10 bis 20 cm über dem Boden. Beschädigte Gehölze des verbleibenden Bestands fachgerecht
schneiden. Abgerechnet wird die Grundfläche des Gehölzbestands (gemessen vom Wurzelstock der Randpflanzen).
Neigung der Flächen 1:4 bis 1:3.
Standort 'Böschung hinter LSW '
Überwuchs bis 2,00 m außerhalb des Wurzelstocks der
Randpflanzen.
Zeitraum seit letzter Verjüngung über 30 Jahre.
Mittlere Dichte des Bestandes über 2 Stück/m2.
Auf-den-Stock-setzen ca. 75 v.H. des Bestandes.
Stammholz nach Wahl des AN verwerten.
Schnittgut nach Wahl des AN verwerten.
Menge: 160,000 m2
Zuordnung: 107

*Hinweis*
Die Höhe der Lärmschutzwand beträgt 4,00 m.
Der Abstand der Lärmschutzwand zum Fahrbahnrand beträgt
über 4,00 bis 5,00 m

**00.00.0004 Baum im Bestand fällen*DU über 0,1-0,3 m Stammholz Verw.AN*Schlagab. Verw.AN**
StL-Nr. 221107634910101
Baum im Bestand fällen. Verbleibenden Bestand schonen.
Schnittstelle höchstens 0,25 m über dem Erdboden.
Entnahme 'Böschung hinter LSW, Neigung der Flächen 1:4
bis 1:3'
Durchmesser über 0,10 bis 0,30 m.
Stammholz nach Wahl des AN verwerten.
Schlagabraum nach Wahl des AN verwerten.
Menge: 18,000 St
Zuordnung: 107

*Hinweis*
Behinderung durch LSW ist einzurechnen.

#### Unterabschnitt 00.01 A61, km 6,92 - 6,96, FR Koblenz

**00.01.0001 Verk.sich. kürzerer Dauer durchf.*stat. Arbeitsst.*über 4 bis 8 Std. bei Tageslicht*Anordnung n. Unt.**
StL-Nr. 22110513509192110
Verkehrssicherung an Arbeitsstellen von kürzerer Dauer
betriebsfertig aufbauen, vorhalten, warten, instand
setzen, betreiben und abbauen. Vorübergehende Verkehrssicherungsmaßnahmen durchführen.
Nach Verkehrszeichenplan Bezeichnung/Nummer 'T 2/1 '
Für stationäre Arbeitsstelle.
Länge des Arbeitsbereiches '100m '
Gesamtdauer der Verkehrsführung über 4 Std. bis 8 Std.
Bei Tageslicht.
Verkehrsrechtliche Anordnung nach Unterlagen des AG
einholen und zugehörige Unterlagen erstellen. Erforderliche Ortsbesichtigungen zur Erstellung der Planunterlagen für die verkehrsrechtliche Anordnung durchführen.
Menge: 1,000 St
Zuordnung: 105

**00.01.0002 Rückschnitt LSW Rückseite +1 m**
Entfernen von überhängenden Ästen, Zweigen und
sonstigem Bewuchs entlang einer bestehenden
Lärmschutzwand(LSW). Höhe der LSW bis 4 m.Der Abstand
der Lärmschutzwand zum Fahrbahnrand beträgt über 2,00
bis 3,00 m. Der Rückschnitt erfolgt auf der Fahrbahn
abgewanten seite der LSW auf einer Breite von
mindestens 1,5 m gemessen von der Wandrückseite. Der
Rückschmitt ist in voller Höhe der LSW sowie zudätzlich
1,00 m über oberkante Wand hinaus sekrecht nach oben
durchzuführen. Neigung der Flächen hinter LSW 1:4 bis
1:3. Schnittgut nach Wahl des AN verwerten.
Menge: 60,000 m

*Hinweis*
Die Höhe der Lärmschutzwand beträgt 4,00 m.
Der Abstand der Lärmschutzwand zum Fahrbahnrand beträgt
über 2,00 bis 3,00 m

**00.01.0003 Gehölzbestand verjüngen Neigung 1:4-1:3 Überwuchs 2,00 m*über 30 Jahre über 2 St/m2*75 v.H. a.d.Stock Stammholz Verw.AN*Schnittg. Verw.AN**
StL-Nr. 22110763019245411
Gehölzbestand durch Auf-den-Stock-setzen verjüngen,
Schnitthöhe ca. 10 bis 20 cm über dem Boden. Beschädigte Gehölze des verbleibenden Bestands fachgerecht
schneiden. Abgerechnet wird die Grundfläche des Gehölzbestands (gemessen vom Wurzelstock der Randpflanzen).
Neigung der Flächen 1:4 bis 1:3.
Standort 'Böschung hinter LSW '
Überwuchs bis 2,00 m außerhalb des Wurzelstocks der
Randpflanzen.
Zeitraum seit letzter Verjüngung über 30 Jahre.
Mittlere Dichte des Bestandes über 2 Stück/m2.
Auf-den-Stock-setzen ca. 75 v.H. des Bestandes.
Stammholz nach Wahl des AN verwerten.
Schnittgut nach Wahl des AN verwerten.
Menge: 140,000 m2
Zuordnung: 107

*Hinweis*
Die Höhe der Lärmschutzwand beträgt 4,00 m.
Der Abstand der Lärmschutzwand zum Fahrbahnrand beträgt
über 2,00 bis 3,00 m

**00.01.0004 Baum im Bestand fällen*DU über 0,1-0,3 m Stammholz Verw.AN*Schlagab. Verw.AN**
StL-Nr. 221107634910101
Baum im Bestand fällen. Verbleibenden Bestand schonen.
Schnittstelle höchstens 0,25 m über dem Erdboden.
Entnahme 'Böschung hinter LSW, Neigung der Flächen 1:4
bis 1:3'
Durchmesser über 0,10 bis 0,30 m.
Stammholz nach Wahl des AN verwerten.
Schlagabraum nach Wahl des AN verwerten.
Menge: 40,000 St
Zuordnung: 107

*Hinweis*
Behinderung durch Wildsperrzaun ist einzurechnen.

#### Unterabschnitt 00.02 A52, km 10,66 - 10,46, FR. Roermond

**00.02.0001 Gehölzbestand verjüngen Neigung 1:4-1:3*Böschung Überwuchs 2,00 m*über 30 Jahre über 2 St/m2*75 v.H. a.d.Stock Stammholz Verw.AN*Schnittg. Verw.AN**
StL-Nr. 22110763011245411
Gehölzbestand durch Auf-den-Stock-setzen verjüngen,
Schnitthöhe ca. 10 bis 20 cm über dem Boden. Beschädigte Gehölze des verbleibenden Bestands fachgerecht
schneiden. Abgerechnet wird die Grundfläche des Gehölzbestands (gemessen vom Wurzelstock der Randpflanzen).
Neigung der Flächen 1:4 bis 1:3.
Standort = Böschung.
Überwuchs bis 2,00 m außerhalb des Wurzelstocks der
Randpflanzen.
Zeitraum seit letzter Verjüngung über 30 Jahre.
Mittlere Dichte des Bestandes über 2 Stück/m2.
Auf-den-Stock-setzen ca. 75 v.H. des Bestandes.
Stammholz nach Wahl des AN verwerten.
Schnittgut nach Wahl des AN verwerten.
Menge: 1060,000 m2
Zuordnung: 107

**00.02.0002 Baum im Bestand fällen*DU über 0,1-0,3 m Stammholz Verw.AN*Schlagab. Verw.AN**
StL-Nr. 221107634910101
Baum im Bestand fällen. Verbleibenden Bestand schonen.
Schnittstelle höchstens 0,25 m über dem Erdboden.
Entnahme 'aus Böschung, Neigung der Flächen 1:4 bis
1:3'
Durchmesser über 0,10 bis 0,30 m.
Stammholz nach Wahl des AN verwerten.
Schlagabraum nach Wahl des AN verwerten.
Menge: 40,000 St
Zuordnung: 107

**00.02.0003 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 200,000 m

*Hinweis*
Behinderung durch LSW ist einzurechnen.

#### Unterabschnitt 00.03 A61, km 28,74 - 29,05, FR. Koblenz

**00.03.0001 Verk.sich. kürzerer Dauer durchf.*stat. Arbeitsst.*über 4 bis 8 Std. bei Tageslicht*Anordnung n. Unt.**
StL-Nr. 22110513509192110
Verkehrssicherung an Arbeitsstellen von kürzerer Dauer
betriebsfertig aufbauen, vorhalten, warten, instand
setzen, betreiben und abbauen. Vorübergehende Verkehrssicherungsmaßnahmen durchführen.
Nach Verkehrszeichenplan Bezeichnung/Nummer 'AS 2_0.1'
Für stationäre Arbeitsstelle.
Länge des Arbeitsbereiches '500m '
Gesamtdauer der Verkehrsführung über 4 Std. bis 8 Std.
Bei Tageslicht.
Verkehrsrechtliche Anordnung nach Unterlagen des AG
einholen und zugehörige Unterlagen erstellen. Erforderliche Ortsbesichtigungen zur Erstellung der Planunterlagen für die verkehrsrechtliche Anordnung durchführen.
Menge: 1,000 St
Zuordnung: 105

**00.03.0002 Verk.sich. kürzerer Dauer durchf.*stat. Arbeitsst.*über 4 bis 8 Std. bei Tageslicht*Anordnung n. Unt.**
StL-Nr. 22110513509192110
Verkehrssicherung an Arbeitsstellen von kürzerer Dauer
betriebsfertig aufbauen, vorhalten, warten, instand
setzen, betreiben und abbauen. Vorübergehende Verkehrssicherungsmaßnahmen durchführen.
Nach Verkehrszeichenplan Bezeichnung/Nummer 'AS 2/8 '
Für stationäre Arbeitsstelle.
Länge des Arbeitsbereiches '500m '
Gesamtdauer der Verkehrsführung über 4 Std. bis 8 Std.
Bei Tageslicht.
Verkehrsrechtliche Anordnung nach Unterlagen des AG
einholen und zugehörige Unterlagen erstellen. Erforderliche Ortsbesichtigungen zur Erstellung der Planunterlagen für die verkehrsrechtliche Anordnung durchführen.
Menge: 1,000 St
Zuordnung: 105

**00.03.0003 Rückschnitt LSW beidseitig +1 m**
Entfernen von überhängenden Ästen, Zweigen und
sonstigem Bewuchs entlang einer bestehenden
Lärmschutzwand(LSW). Höhe der LSW bis 5 m. Der
Rückschnitt erfolgt vor und auf der Fahrbahn abgewanten
seite der LSW auf einer Breite von mindestens 1,5 m
gemessen. Der Rückschmitt ist in voller Höhe der LSW
sowie zudätzlich 1,00 m über oberkante Wand hinaus
sekrecht nach oben durchzuführen. Neigung der Flächen
vor bzw. hinter LSW 1:4 bis 1:3. Schnittgut nach Wahl
des AN verwerten.
Menge: 460,000 m

**00.03.0004 Gehölzbestand verjüngen Neigung 1:4-1:3*Böschung Überwuchs 2,00 m*über 30 Jahre über 2 St/m2*Überhälter Stammholz Verw.AN*Schnittg. Verw.AN**
StL-Nr. 22110763011245611
Gehölzbestand durch Auf-den-Stock-setzen verjüngen,
Schnitthöhe ca. 10 bis 20 cm über dem Boden. Beschädigte Gehölze des verbleibenden Bestands fachgerecht
schneiden. Abgerechnet wird die Grundfläche des Gehölzbestands (gemessen vom Wurzelstock der Randpflanzen).
Neigung der Flächen 1:4 bis 1:3.
Standort = Böschung.
Überwuchs bis 2,00 m außerhalb des Wurzelstocks der
Randpflanzen.
Zeitraum seit letzter Verjüngung über 30 Jahre.
Mittlere Dichte des Bestandes über 2 Stück/m2.
Auf-den-Stock-setzen ca. 100 v.H. des Bestandes,
Überhälter oder Gehölzgruppen nach Angabe des AG belassen.
Stammholz nach Wahl des AN verwerten.
Schnittgut nach Wahl des AN verwerten.
Menge: 530,000 m2
Zuordnung: 107

**00.03.0005 Baum im Bestand fällen*DU über 0,1-0,3 m Stammholz Verw.AN*Schlagab. Verw.AN**
StL-Nr. 221107634910101
Baum im Bestand fällen. Verbleibenden Bestand schonen.
Schnittstelle höchstens 0,25 m über dem Erdboden.
Entnahme 'aus Böschung, Neigung der Flächen 1:4 bis 1:3
'
Durchmesser über 0,10 bis 0,30 m.
Stammholz nach Wahl des AN verwerten.
Schlagabraum nach Wahl des AN verwerten.
Menge: 90,000 St
Zuordnung: 107

*Hinweis*
Die Höhe der Lärmschutzwand beträgt 5,00 m.
Der Abstand der Lärmschutzwand zum Fahrbahnrand beträgt
über 8,00 bis 15,00 m

**00.03.0006 Gehölzbestand verjüngen Neigung 1:4-1:3 Überwuchs 2,00 m*über 30 Jahre über 2 St/m2 Stammholz Verw.AN*Schnittg. Verw.AN**
StL-Nr. 22110763019245911
Gehölzbestand durch Auf-den-Stock-setzen verjüngen,
Schnitthöhe ca. 10 bis 20 cm über dem Boden. Beschädigte Gehölze des verbleibenden Bestands fachgerecht
schneiden. Abgerechnet wird die Grundfläche des Gehölzbestands (gemessen vom Wurzelstock der Randpflanzen).
Neigung der Flächen 1:4 bis 1:3.
Standort 'Böschung hinter LSW '
Überwuchs bis 2,00 m außerhalb des Wurzelstocks der
Randpflanzen.
Zeitraum seit letzter Verjüngung über 30 Jahre.
Mittlere Dichte des Bestandes über 2 Stück/m2.
Auf-den-Stock-setzen 'ca. 50 v.H. des Bestandes'
Stammholz nach Wahl des AN verwerten.
Schnittgut nach Wahl des AN verwerten.
Menge: 670,000 m2
Zuordnung: 107

*Hinweis*
Die Höhe der Lärmschutzwand beträgt 5,00 m.
Der Abstand der Lärmschutzwand zum Fahrbahnrand beträgt
über 8,00 bis 15,00 m

**00.03.0007 Baum im Bestand fällen*DU über 0,1-0,3 m Stammholz Verw.AN*Schlagab. Verw.AN**
StL-Nr. 221107634910101
Baum im Bestand fällen. Verbleibenden Bestand schonen.
Schnittstelle höchstens 0,25 m über dem Erdboden.
Entnahme 'Böschung hinter LSW, Neigung der Flächen 1:4
bis 1:3'
Durchmesser über 0,10 bis 0,30 m.
Stammholz nach Wahl des AN verwerten.
Schlagabraum nach Wahl des AN verwerten.
Menge: 138,000 St
Zuordnung: 107

*Hinweis*
Behinderung durch Wildsperrzaun ist einzurechnen.

#### Unterabschnitt 00.04 A61, AS Kaldenk, 3C

**00.04.0001 Verk.sich. kürzerer Dauer durchf.*stat. Arbeitsst.*über 4 bis 8 Std. bei Tageslicht*Anordnung n. Unt.**
StL-Nr. 22110513509192110
Verkehrssicherung an Arbeitsstellen von kürzerer Dauer
betriebsfertig aufbauen, vorhalten, warten, instand
setzen, betreiben und abbauen. Vorübergehende Verkehrssicherungsmaßnahmen durchführen.
Nach Verkehrszeichenplan Bezeichnung/Nummer 'AS 2/8 '
Für stationäre Arbeitsstelle.
Länge des Arbeitsbereiches '580m '
Gesamtdauer der Verkehrsführung über 4 Std. bis 8 Std.
Bei Tageslicht.
Verkehrsrechtliche Anordnung nach Unterlagen des AG
einholen und zugehörige Unterlagen erstellen. Erforderliche Ortsbesichtigungen zur Erstellung der Planunterlagen für die verkehrsrechtliche Anordnung durchführen.
Menge: 2,000 St
Zuordnung: 105

**00.04.0002 Gehölzbestand verjüngen Neigung 1:4-1:3*Böschung Überwuchs 2,00 m*über 30 Jahre über 2 St/m2*75 v.H. a.d.Stock Stammholz Verw.AN*Schnittg. Verw.AN**
StL-Nr. 22110763011245411
Gehölzbestand durch Auf-den-Stock-setzen verjüngen,
Schnitthöhe ca. 10 bis 20 cm über dem Boden. Beschädigte Gehölze des verbleibenden Bestands fachgerecht
schneiden. Abgerechnet wird die Grundfläche des Gehölzbestands (gemessen vom Wurzelstock der Randpflanzen).
Neigung der Flächen 1:4 bis 1:3.
Standort = Böschung.
Überwuchs bis 2,00 m außerhalb des Wurzelstocks der
Randpflanzen.
Zeitraum seit letzter Verjüngung über 30 Jahre.
Mittlere Dichte des Bestandes über 2 Stück/m2.
Auf-den-Stock-setzen ca. 75 v.H. des Bestandes.
Stammholz nach Wahl des AN verwerten.
Schnittgut nach Wahl des AN verwerten.
Menge: 1700,000 m2
Zuordnung: 107

**00.04.0003 Baum im Bestand fällen*DU über 0,1-0,3 m Stammholz Verw.AN*Schlagab. Verw.AN**
StL-Nr. 221107634910101
Baum im Bestand fällen. Verbleibenden Bestand schonen.
Schnittstelle höchstens 0,25 m über dem Erdboden.
Entnahme 'aus Böschung, Neigung der Flächen 1:4 bis
1:3'
Durchmesser über 0,10 bis 0,30 m.
Stammholz nach Wahl des AN verwerten.
Schlagabraum nach Wahl des AN verwerten.
Menge: 180,000 St
Zuordnung: 107

**00.04.0004 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 562,000 m

#### Unterabschnitt 00.05 A44, AK Neersen, 16X

**00.05.0001 Verk.sich. kürzerer Dauer durchf.*stat. Arbeitsst.*über 4 bis 8 Std. bei Tageslicht*Anordnung n. Unt.**
StL-Nr. 22110513509192110
Verkehrssicherung an Arbeitsstellen von kürzerer Dauer
betriebsfertig aufbauen, vorhalten, warten, instand
setzen, betreiben und abbauen. Vorübergehende Verkehrssicherungsmaßnahmen durchführen.
Nach Verkehrszeichenplan Bezeichnung/Nummer 'AS 2/8 '
Für stationäre Arbeitsstelle.
Länge des Arbeitsbereiches '400m '
Gesamtdauer der Verkehrsführung über 4 Std. bis 8 Std.
Bei Tageslicht.
Verkehrsrechtliche Anordnung nach Unterlagen des AG
einholen und zugehörige Unterlagen erstellen. Erforderliche Ortsbesichtigungen zur Erstellung der Planunterlagen für die verkehrsrechtliche Anordnung durchführen.
Menge: 2,000 St
Zuordnung: 105

**00.05.0002 Gehölzbestand verjüngen Neigung 1:4-1:3*Böschung Überwuchs 2,00 m*über 30 Jahre über 2 St/m2*75 v.H. a.d.Stock Stammholz Verw.AN*Schnittg. Verw.AN**
StL-Nr. 22110763011245411
Gehölzbestand durch Auf-den-Stock-setzen verjüngen,
Schnitthöhe ca. 10 bis 20 cm über dem Boden. Beschädigte Gehölze des verbleibenden Bestands fachgerecht
schneiden. Abgerechnet wird die Grundfläche des Gehölzbestands (gemessen vom Wurzelstock der Randpflanzen).
Neigung der Flächen 1:4 bis 1:3.
Standort = Böschung.
Überwuchs bis 2,00 m außerhalb des Wurzelstocks der
Randpflanzen.
Zeitraum seit letzter Verjüngung über 30 Jahre.
Mittlere Dichte des Bestandes über 2 Stück/m2.
Auf-den-Stock-setzen ca. 75 v.H. des Bestandes.
Stammholz nach Wahl des AN verwerten.
Schnittgut nach Wahl des AN verwerten.
Menge: 5500,000 m2
Zuordnung: 107

**00.05.0003 Baum im Bestand fällen*DU über 0,1-0,3 m Stammholz Verw.AN*Schlagab. Verw.AN**
StL-Nr. 221107634910101
Baum im Bestand fällen. Verbleibenden Bestand schonen.
Schnittstelle höchstens 0,25 m über dem Erdboden.
Entnahme 'aus Böschung, Neigung der Flächen 1:4 bis
1:3'
Durchmesser über 0,10 bis 0,30 m.
Stammholz nach Wahl des AN verwerten.
Schlagabraum nach Wahl des AN verwerten.
Menge: 65,000 St
Zuordnung: 107

**00.05.0004 Baum im Bestand fällen*DU über 0,3-0,5 m Stammholz Verw.AN*Schlagab. Verw.AN**
StL-Nr. 221107634920101
Baum im Bestand fällen. Verbleibenden Bestand schonen.
Schnittstelle höchstens 0,25 m über dem Erdboden.
Entnahme 'aus Böschung, Neigung der Flächen 1:4 bis
1:3'
Durchmesser über 0,30 bis 0,50 m.
Stammholz nach Wahl des AN verwerten.
Schlagabraum nach Wahl des AN verwerten.
Menge: 5,000 St
Zuordnung: 107

*Hinweis*
Behinderung durch Wildsperrzaun ist einzurechnen.

#### Unterabschnitt 00.06 A61, km 22,3 - 22,6, FR. Koblenz

**00.06.0001 Gehölzbestand verjüngen Neigung 1:4-1:3*Böschung Überwuchs 2,00 m*über 30 Jahre über 2 St/m2*75 v.H. a.d.Stock Stammholz Verw.AN*Schnittg. Verw.AN**
StL-Nr. 22110763011245411
Gehölzbestand durch Auf-den-Stock-setzen verjüngen,
Schnitthöhe ca. 10 bis 20 cm über dem Boden. Beschädigte Gehölze des verbleibenden Bestands fachgerecht
schneiden. Abgerechnet wird die Grundfläche des Gehölzbestands (gemessen vom Wurzelstock der Randpflanzen).
Neigung der Flächen 1:4 bis 1:3.
Standort = Böschung.
Überwuchs bis 2,00 m außerhalb des Wurzelstocks der
Randpflanzen.
Zeitraum seit letzter Verjüngung über 30 Jahre.
Mittlere Dichte des Bestandes über 2 Stück/m2.
Auf-den-Stock-setzen ca. 75 v.H. des Bestandes.
Stammholz nach Wahl des AN verwerten.
Schnittgut nach Wahl des AN verwerten.
Menge: 960,000 m2
Zuordnung: 107

**00.06.0002 Baum im Bestand fällen*DU über 0,1-0,3 m Stammholz Verw.AN*Schlagab. Verw.AN**
StL-Nr. 221107634910101
Baum im Bestand fällen. Verbleibenden Bestand schonen.
Schnittstelle höchstens 0,25 m über dem Erdboden.
Entnahme 'aus Böschung, Neigung der Flächen 1:4 bis
1:3'
Durchmesser über 0,10 bis 0,30 m.
Stammholz nach Wahl des AN verwerten.
Schlagabraum nach Wahl des AN verwerten.
Menge: 6,000 St
Zuordnung: 107

**00.06.0003 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 300,000 m

*Hinweis*
Behinderung durch LSW ist einzurechnen.

#### Unterabschnitt 00.07 A52, km 26,72 - 27,02, FR D'dorf

**00.07.0001 Verk.sich. kürzerer Dauer durchf.*stat. Arbeitsst.*über 4 bis 8 Std. bei Tageslicht*Anordnung n. Unt.**
StL-Nr. 22110513509192110
Verkehrssicherung an Arbeitsstellen von kürzerer Dauer
betriebsfertig aufbauen, vorhalten, warten, instand
setzen, betreiben und abbauen. Vorübergehende Verkehrssicherungsmaßnahmen durchführen.
Nach Verkehrszeichenplan Bezeichnung/Nummer 'AS2/6 '
Für stationäre Arbeitsstelle.
Länge des Arbeitsbereiches '700m '
Gesamtdauer der Verkehrsführung über 4 Std. bis 8 Std.
Bei Tageslicht.
Verkehrsrechtliche Anordnung nach Unterlagen des AG
einholen und zugehörige Unterlagen erstellen. Erforderliche Ortsbesichtigungen zur Erstellung der Planunterlagen für die verkehrsrechtliche Anordnung durchführen.
Menge: 2,000 St
Zuordnung: 105

**00.07.0002 Rückschnitt LSW Rückseite +1 m**
Entfernen von überhängenden Ästen, Zweigen und
sonstigem Bewuchs entlang einer bestehenden
Lärmschutzwand(LSW). Höhe der LSW bis 4 m.Der Abstand
der Lärmschutzwand zum Fahrbahnrand beträgt über 4,00
bis 5,00 m. Der Rückschnitt erfolgt auf der Fahrbahn
abgewanten seite der LSW auf einer Breite von
mindestens 1,5 m gemessen von der Wandrückseite. Der
Rückschmitt ist in voller Höhe der LSW sowie zudätzlich
1,00 m über oberkante Wand hinaus sekrecht nach oben
durchzuführen. Neigung der Flächen hinter LSW 1:4 bis
1:3. Schnittgut nach Wahl des AN verwerten.
Menge: 330,000 m

*Hinweis*
Die Höhe der Lärmschutzwand beträgt 4,50 m.
Der Abstand der Lärmschutzwand zum Fahrbahnrand beträgt
über 6,00 bis 8,00 m

**00.07.0003 Gehölzbestand verjüngen Neigung 1:4-1:3 Überwuchs 2,00 m*über 30 Jahre über 2 St/m2*75 v.H. a.d.Stock Stammholz Verw.AN*Schnittg. Verw.AN**
StL-Nr. 22110763019245411
Gehölzbestand durch Auf-den-Stock-setzen verjüngen,
Schnitthöhe ca. 10 bis 20 cm über dem Boden. Beschädigte Gehölze des verbleibenden Bestands fachgerecht
schneiden. Abgerechnet wird die Grundfläche des Gehölzbestands (gemessen vom Wurzelstock der Randpflanzen).
Neigung der Flächen 1:4 bis 1:3.
Standort 'Böschung hinter LSW '
Überwuchs bis 2,00 m außerhalb des Wurzelstocks der
Randpflanzen.
Zeitraum seit letzter Verjüngung über 30 Jahre.
Mittlere Dichte des Bestandes über 2 Stück/m2.
Auf-den-Stock-setzen ca. 75 v.H. des Bestandes.
Stammholz nach Wahl des AN verwerten.
Schnittgut nach Wahl des AN verwerten.
Menge: 1606,000 m2
Zuordnung: 107

*Hinweis*
Die Höhe der Lärmschutzwand beträgt 4,50 m.
Der Abstand der Lärmschutzwand zum Fahrbahnrand beträgt
über 6,00 bis 8,00 m

**00.07.0004 Baum im Bestand fällen*DU über 0,1-0,3 m Stammholz Verw.AN*Schlagab. Verw.AN**
StL-Nr. 221107634910101
Baum im Bestand fällen. Verbleibenden Bestand schonen.
Schnittstelle höchstens 0,25 m über dem Erdboden.
Entnahme 'Böschung hinter LSW, Neigung der Flächen 1:4
bis 1:3'
Durchmesser über 0,10 bis 0,30 m.
Stammholz nach Wahl des AN verwerten.
Schlagabraum nach Wahl des AN verwerten.
Menge: 175,000 St
Zuordnung: 107

USt %: 19,00
